# Unidad interior de aire acondicionado, con distribución por conductos tubulares

- Propiedad del archivo: CYPE Ingenieros S.A.
- Formato: FIEBDC-3/2016
- Programa: Generador de precios de la construcción. CYPE Ingenieros, S.A.
- Fecha: 21/10/2021
- Divisa: EUR
- Costes indirectos: 3 %
- IVA: 21 %

## I Instalaciones

### IB Sistemas de climatización

#### IBR Sistema MRV (Haier)

**IBR115** Ud Unidad interior de aire acondicionado, con distribución por conductos tubulares.
Unidad interior de aire acondicionado, con distribución por conductos tubulares, sistema de volumen de refrigerante variable MRV, modelo AD182MMERA "HAIER", para gas R-410A, potencia frigorífica nominal 5,6 kW, potencia calorífica nominal 6,3 kW, alimentación monofásica (230V/50Hz), caudal de aire 1200 m³/h, presión sonora a velocidad alta/media/baja 36/34/31 dBA, dimensiones (anchura/profundidad/altura) 990/650/300 mm, peso 39 kg, presión estática 50?96 Pa, diámetro de conexión de la tubería de líquido 6,35 mm, diámetro de conexión de la tubería de gas 12,7 mm, con bomba para elevación de condensados, con control remoto inalámbrico, modelo YR-HD, con programación horaria, selección del modo de funcionamiento, de la velocidad del ventilador y de la temperatura ambiente, para control individual de una unidad interior de aire acondicionado y receptor para control remoto inalámbrico, modelo RE-02. Incluso elementos para suspensión del techo.
Incluye: Replanteo. Colocación y fijación. Conexión a las líneas frigoríficas. Conexión a la red eléctrica. Conexión a la red de desagüe. Puesta en marcha.
Criterio de medición de proyecto: Número de unidades previstas, según documentación gráfica de Proyecto.
Criterio de medición de obra: Se medirá el número de unidades realmente ejecutadas según especificaciones de Proyecto.
Criterio de valoración económica: El precio no incluye la canalización ni el cableado eléctrico de alimentación.

| Código | Ud | Descripción | Rendimiento | Precio | Importe |
|---|---|---|---|---|---|
| mt42hai105a | Ud | Unidad interior de aire acondicionado, con distribución por conductos tubulares, sistema de volumen de refrigerante variable MRV, modelo AD182MMERA "HAIER", para gas R-410A, potencia frigorífica nominal 5,6 kW, potencia calorífica nominal 6,3 kW, alimentación monofásica (230V/50Hz), caudal de aire 1200 m³/h, presión sonora a velocidad alta/media/baja 36/34/31 dBA, dimensiones (anchura/profundidad/altura) 990/650/300 mm, peso 39 kg, presión estática 50?96 Pa, diámetro de conexión de la tubería de líquido 6,35 mm, diámetro de conexión de la tubería de gas 12,7 mm, con bomba para elevación de condensados. (material) | 1 | 566 | 566.000 |
| mt42hai550a | Ud | Control remoto inalámbrico, modelo YR-HD "HAIER", con programación horaria, selección del modo de funcionamiento, de la velocidad del ventilador y de la temperatura ambiente, para control individual de una unidad interior de aire acondicionado. (material) | 1 | 30 | 30.000 |
| mt42hai551a | Ud | Receptor para control remoto inalámbrico, modelo RE-02 "HAIER". (material) | 1 | 25 | 25.000 |
| mt42www090 | Ud | Kit de soportes para suspensión del techo, formado por cuatro varillas roscadas de acero galvanizado, con sus tacos, tuercas y arandelas correspondientes. (material) | 1 | 22 | 22.000 |
| mo005 | h | Oficial 1ª instalador de climatización. (mano de obra) | 1 | 19.56 | 19.560 |
| mo104 | h | Ayudante instalador de climatización. (mano de obra) | 1 | 18.01 | 18.010 |
| % | % | Costes directos complementarios | 2 % | 680.570 | 13.611 |
|  |  | Costes directos |  |  | 694.181 |
