# Sistema de control centralizado

- Propiedad del archivo: CYPE Ingenieros S.A.
- Formato: FIEBDC-3/2016
- Programa: Generador de precios de la construcción. CYPE Ingenieros, S.A.
- Fecha: 28/07/2023
- Divisa: EUR
- Costes indirectos: 3 %
- IVA: 21 %

## I Instalaciones

### IB Sistemas de climatización

#### IBR Sistema MRV (Haier)

**IBR530** Ud Sistema de control centralizado.
Control centralizado, para un máximo de 800 unidades interiores de aire acondicionado de la gama MRV y 128 unidades interiores de aire acondicionado de la gama Comercial, modelo HC-LA1CDBT "HAIER", con pantalla táctil TFT LCD de 12,5" retroiluminada con vista en planta de la instalación, posibilidad de control vía web, envío de alarmas por correo electrónico y programador diario y semanal, pasarela de comunicaciones, para un máximo de 128 unidades interiores de aire acondicionado, para comunicación del control centralizado HC-LA1CDBT con las unidades interiores, modelo HA-MA1ADB.
Criterio de valoración económica: El precio no incluye la canalización ni el cableado eléctrico de alimentación.
Incluye: Replanteo. Colocación y fijación. Colocación y fijación de los accesorios. Conexionado.
Criterio de medición de proyecto: Número de unidades previstas, según documentación gráfica de Proyecto.
Criterio de medición de obra: Se medirá el número de unidades realmente ejecutadas según especificaciones de Proyecto.

| Código | Ud | Descripción | Rendimiento | Precio | Importe |
|---|---|---|---|---|---|
| mt42hai572a | Ud | Control centralizado, para un máximo de 800 unidades interiores de aire acondicionado de la gama MRV y 128 unidades interiores de aire acondicionado de la gama Comercial, modelo HC-LA1CDBT "HAIER", con pantalla táctil TFT LCD de 12,5" retroiluminada con vista en planta de la instalación, posibilidad de control vía web, envío de alarmas por correo electrónico y programador diario y semanal. (material) | 1 | 8500 | 8500.000 |
| mt42hai573a | Ud | Pasarela de comunicaciones, para un máximo de 128 unidades interiores de aire acondicionado, para comunicación del control centralizado HC-LA1CDBT con las unidades interiores, modelo HA-MA1ADB "HAIER". (material) | 1 | 600 | 600.000 |
| mo005 | h | Oficial 1ª instalador de climatización. (mano de obra) | 1.073 | 22 | 23.606 |
| mo104 | h | Ayudante instalador de climatización. (mano de obra) | 1.073 | 20.3 | 21.782 |
| % | % | Costes directos complementarios | 2 % | 9145.388 | 182.908 |
|  |  | Costes directos |  |  | 9328.296 |
